# Pichelsdorfer Straße 121
Angebotsaufforderung (GAEB DA XML 3.2, DA83)
Projekt: 17182
Währung: EUR
Nebenangebote zugelassen: ja
Ausführungsbeginn: 21.05.2025
Ausführungsende: 01.10.2025
Auftraggeber: Montana-Portfolio GmbH, Essener Straße 66, 46047 Oberhausen
Erstellt mit: GXML Toolbox V3.3 R20230829, iTWO_64 V24.0.454, 19.03.2025

## 440 H/S Remise
Datum: 19.03.2025

*Hinweis: A) ALLGEMEINE VORBEMERKUNGEN*
A)  ALLGEMEINE VORBEMERKUNGEN
=================================================

A1) Allgemeines:

In den Positionen dieses Leistungsverzeichnisses sind
Arbeiten im Zuge einer Modernisierungen einer Remise  beschrieben.

Dem Einheitspreisabkommen liegen die "Zusätzliche Vertragsbedingungen für die Ausführung von Bauleistungen (Z-VOB/B)" der Covivio Immobilien GmbH, Stand Januar 2022, zugrunde. Für sich auf dieses LV beziehende Aufträge  gelten die Vertragsbedingungen in jedem Einzelfall als vereinbart. Sofern zukünftig als Ersatz für die aktuell gültigen Z-VOB/B Stand Januar 2022 mit dem Auftragnehmer (AN) neue Z-VOB/B vereinbart werden, gelten für nach Gültigkeitsbeginn die neuen Z-VOB/B beauftragte Leistungen ausschließlich die neuen Z-VOB/B.

Für nach diesem "LV" ausgeführte Leistungen gelten, ergänzend zur den jeweiligen Leistungsbeschreibungen der einzelnen Positionen, bei evtl. Widersprüchen in nachfolgend genannter Reihenfolge, folgende Bedingungen:

1. diese ""Allgemeine Vorbemerkungen für Schrumpf-Einheitspreisabkommen"" (A)
2. die sich anschließenden ""Allgemeine technische Vorbemerkungen"" (B)
3. die sich anschließenden ""Besondere technische Vorbemerkungen"" (für dieses Gewerk) (C)
4. die ""Zusätzliche Vertragsbedingungen für die Ausführung von Bauleistungen Z-VOB/B""
5. Baustellenordnung der Immeo=Wohnen in der jeweils gültigen Fassung

Mit Unterzeichnung  erklärt der AN, dass von ihm sämtliche gesetzlichen, behördlichen und berufgenossenschaftlichen Auflagen erfüllt werden, die zur Ausführung der im LV beschriebenen Leistungen erforderlich sind.

Es dürfen nur solche Materialien verwendet werden, über die der Auftragsnehmer das uneingeschränkte Eigentumsrecht besitzt und die vollkommen frei von Rechten Dritter sind.

Für die Ausführung der Arbeiten ist Fachpersonal in ausreichender Zahl einzusetzen. Hierbei ist darauf zu achten, dass für die Ausführung sämtlicher Arbeiten unsere Baustellenordnung in der jeweils gültigen Fassung zu beachten ist, die dem ausführenden Fachpersonal in geeigneter Form zur
Kenntnis zu geben ist.

A2) Kundendienst:

Die  Arbeiten werden in bewohnten Häusern ausgeführt. Modernisierungsmaßnahmen in bewohnten Häusern verlangen vom Auftragsnehmer eine hohe Sensibilität. Mit Rücksicht auf die berechtigten Bedürfnisse unserer Mieter sind daher Lärm- und schmutzintensive Arbeiten auf ein Mindestmaß zu reddnuzieren.

Der Auftraggeber (AG) erwartet vom AN darüber hinaus tatkräftige Unterstützung bei den Bemühungen berechtigten Mieterwünschen zu entsprechen. Dazu gehören insbesondere folgende Verpflichtungen:

1) Alle Handwerker/Mitarbeiter des AN haben die Verpflichtung, unseren Kunden (Mietern) höflich und  hilfsbereit zu begegnen. Das Verhalten des AN ist mitbestimmend für das Bild des Mieters/Kunden über unsere Gesellschaft. Dementsprechend ist für den AN neben der ordnungsgemäßen Durchführung seiner
Arbeiten die Kundenzufriedenheit besonderes Ziel seiner Tätigkeit.

2)  Möbel und sonstiges Mietereigentum, Bodenflächen und angrenzende Bauteile etc. im Bereich der auszuführenden Arbeiten sind durch Folie, evtl.Schaltafeln oder Ähnliches zu schützen. Die Arbeitsstelle, aber insbesondere such verschmutzte Gemeinschaftseinrichtungen, wie Treppenhäuser, Kellerzugänge oder Außenanlagen, sind jeden Tag zu reinigen und bei Beendigung der täglichen Arbeiten im ordnungsgemäßen Zustand zu hinterlassen.

A3) Preise:

Die, für die Ausführung von Leistungen nach diesem LV, hier festgeschriebenen Preise gelten für Arbeiten im Zuge der Modernisierung der Remise.

In den Einheitspreisen sind sämtliche Kosten, wie Lohn-, Material- und Nebenkosten enthalten, insbesondere auch:

1)  Koordination / Terminabsprache(n) mit unseren Technischen Objektmanager/innen, bzw. Bauleiter/innen sowie unseren kfm. Objektbetreuer/innen bzw. Kundenbetreuer/innen und ggf. auch mit unseren Mietern.

2) Sämtliche Fahrt- und Transportkosten,

3) Sämtliche tariflichen Zulagen wie z.B. Schmutz- und Staubzulagen, Zulagen für ekelerregende Arbeiten etc.

4) Die Gestellung, Vorhaltung und spurlose Entfernung aller erforderlichen Gerüste und  Absperrungen (ggf. auch Warnschilder) bis zu einer Höhe der Arbeitsbühne von 2 m; die Mitbenutzung der Gerüste ist allen mit Reparaturarbeiten beschäftigten Firmen kostenlos zu gestatten,

5)  Befestigungsmittel aller Art; Hilfsstoffe wie Nägel, Bindedraht und Kleinmaterial sowie alle Baustoffe, die zur kompletten Erstellung der Leistung erforderlich sind,

6)  Die Abdeckung von Einrichtungsgegenständen zum Schutz vor Beschädigung und Verschmutzung

7)  Das, ggf. tägliche, Säubern der Arbeitsstelle

8)  Der Ausbau und Abtransport sowie die ordnungsgemäße Entsorgung, einschließlich  Kippgebühren, sämtlichen Bauschutts und aller alter, schadhafter Teile. Teile, für die sich der AG eine generelle oder einzelfallbezogene Prüfung vorbehalten hat, sind bis zu diesem Zeitpunkt, längstens jedoch für die Dauer von 10 Wochen, vom AN vorzuhalten und dürfen erst danach entsorgt werden.

9)  Alle weiteren Nebenleistungen, die zur Erfüllung der in den Leistungspositionen beschriebenen Hauptleistungen, unter Beachtung aller einschlägigen Vorschriften, erforderlich sind, im EPA aber nicht gesondert aufgeführt sind.

Erforderliche Leistungen, die in den nachfolgenden Leistungspositionen nicht enthalten sind, sind der Abteilung Einkauf des AG möglichst vor Ausführung zur Genehmigung aufzugeben und bei Rechnungslegung mit einem "Z" zu kennzeichnen. Die Preise für derartige Zusatzleistungen sind auf der Kalkulationsbasis der Einheitspreise zu kalkulieren. Diese Z-Positionen sind so ausreichend und umfassend zu beschreiben, dass sowohl eine sachlich-fachliche als auch eine kalkulatorische Nachprüfung durch den AG gewährleistet ist, hierzu gehört insbesondere die Angabe der verfahrenen Stunden.

Die Einheitspreise des LV sind Nettopreise. Sie gelten zuzüglich der zum jeweiligen Leistungserbringungszeitpunkt gültigen Mehrwertsteuer.

A4) Abrechnung:

Eine evtl. vorhandene Position ""An-/Abfahrtpauschale"" darf grundsätzlich nur einmal pro Auftrag  berechnet werden, auch wenn mehrere Anfahrten (auch an verschiedenen Tagen) erforderlich sind. Sollten mehrere Anfahrten aus Gründen erforderlich sein, die ausschließlich der AG zu vertreten hat, sind diese besonders zu begründen und als Z Position zu kennzeichnen.
Soweit im Rahmen eines Auftrags zwei oder mehr Positionen dieses S-EPA ausgeführt werden, die gleichartige (identische) Teilleistungen überlappend enthalten, darf lediglich eine dieser Positionen in vollem Umfang abgerechnet werden. Die zweite bzw. weitere Positionen sind dann mit einem anteiligen Preis als Z-Position in Rechnung zu stellen

Maßgebend für die Abrechnung ist das nach Fertigstellung der Arbeiten durch den AN zu nehmende Aufmaß, sowie die Bestätigung es zuständigen Kundenbetreuers/Bauleiters/Kfm. oder technischen Objektmanager, dass die Leistungen durchgeführt wurden.

Das testierte Aufmaß bzw. die Bestätigung ist vom AN mit der Schlussrechnung einzureichen. Der AG ist berechtigt, jederzeit ein gemeinsames Aufmaß zu verlangen.
A5) Nachhaltigkeit

Als eines der führenden Wohnungsunternehmen sehen wir uns mit unseren Partnern in der Verantwortung im Thema Nachhaltigkeit: Es ist unsere Pflicht, Wirtschaftlichkeit, Umweltverträglichkeit und Lhemebensqualität miteinander in Einklang zu bringen. Dazu gehört selbstverständlich auch, das Klima zu schützen, Ressourcen effizient zu nutzen und den Menschen ein angenehmes Lebensumfeld zu gestalten. Dazu möchten wir beitragen  mit unserem Denken und Handeln, mit den verwendeten Produkten und Lösungen.Dabei geben wir innerhalb unserer EPAs dementsprechend umweltverträgliche Produkte als Standard vor und verweisen auf die sachgemäße Handhabung und Entsorgung im Rahmen der von uns beauftragten Arbeiten.

A6) SONSTIGES

Die in diesen Bedingungen festgelegten Pflichten hat der AN jedem Dritten aufzuerlegen, dessen er sich zur Erfüllung dieser Pflichten bedient. Die Einheitspreisabkommen dürfen weder ganz noch teilweise in irgendeiner Form Dritten entgeltlich oder unentgeltlich zugänglich gemacht werden.

*Hinweis: B) ALLGEMEINE TECHNISCHE VORBEMERKUNGEN FÜR*
B)  ALLGEMEINE TECHNISCHE VORBEMERKUNGEN FÜR EINHEITSPREISABKOMMEN
================================================

B1) Allgemeines:

Für Lieferung und Ausführung gelten neben dem Leistungsverzeichnis:

1.  Die neuesten DIN-Vorschriften (ausgenommen DIN 1961), VDE- und VDI-Richtlinien

2.  Die Vorschriften der zuständigen Behörden (z.B. Bauaufsicht, Gewerbeaufsicht, Brandverhütung, TÜV, Berufsgenossenschaften und Versorgungsbetriebe,

3.  Die Bestimmungen der Gerüstbauordnung

4.  Die Festlegungen des jeweiligen Werkstoffherstellers. Die Werkstoffe müssen den geforderten Bedingungen der Leistungsbeschreibung entsprechen.

B2) Fachspezifische Nachweise:

Fachspezifische Nachweise, z.B. für den Umgang mit Asbest, PAK, und dergleichen, sind auf Anforderung des (AG) jederzeit und umgehend zu erbringen

Bei wesentlichen Änderungen z.B. Ausscheiden eins befähigten Mitarbeiters oder Auslaufen eines befristeten Nachweises (z.B. Schweißnachweis) ist der AN verpflichtet, dies unverzüglich beim (AG) schriftlich anzuzeigen und ggf. angebotene Aufträge abzulehnen. Ebenso sind die jeweils gültigen Unfallverhütungsvorschriften zu beachten und unbedingt einzuhalten.

B3) Gebäudeschäden:

Falls dem AN bei der Durchführung von Reparaturarbeiten weitere Gebäudeschäden bekannt werden (auch an anderen Gewerken), so hat er den zuständigen Kundenbetreuer oder Bauleiter des AG hierüber umgehend zu unterrichten.

B4) Lager- und Abstellflächen:

Die Errichtung von Lager- und Arbeitsplätzen ist mit der jeweiligen Bauleitung vorher abzustimmen.

Baustoffe und Bauteile dürfen nicht in den Treppenhäusern und/oder auf anderen Verkehrsflächen gelagert werden.

Bauschutt darf grundsätzlich nicht im Gebäude gelagert werden.

B5) Bedingungen für die Entsorgung von Abfällen:

Der AN ist verpflichtet, die beim AG anfallenden Abfälle ordnungsgemäß und sofort zu entsorgen. Zu diesem Zweck hat er die einschlägigen Gesetze, Verordnungen und sonstigen öffentlich-rechtlichen Vorschriften - z.B. das Kreislaufwirtschafts- und Abfallgesetz - einzuhalten. Eine Zwischenlagerung von
Abfällen ist nicht gestattet.

Sollten die für den Transport und die Entsorgung erforderlichen Genehmigungen erlöschen, ist dies dem AG unverzüglich schriftlich mitzuteilen. Mit Übernahme der Abfälle durch den AN gehen Eigentum, Gefahr, Verkehrssicherungspflicht und öffentlich-rechtliche Verantwortung auf diesen über. Der AG behält sich vor zu prüfen, ob der AN seinen Pflichten nachgekommen ist. Hierzu kann der AG Einsicht nehmen in die vom AN nach öffentlich-rechtlichen Vorschriften zu führenden Nachweisbücher und in den Genehmigungsbescheid der angefahrenen Abfallentsorgungsanlage, dessen Vorlage der AN zu bewirken hat.

Der AN hat zur Abdeckung aller - sowohl seiner als auch die des AG sich aus der Abfallbeseitigung ergebenden Haftungsrisiken unter Einschluß des Gewässerschäden-Haftungsrisikos - auf seine Kosten eine Haftpflichtversicherung in ausreichender Höhe für Personen-, Sach- und Vermögensschäden abzuschließen und dem AG den Abschluß auf Verlangen nachzuweisen. Diese Regelung läßt die Haftung des AN unberührt.

Sämtliche Baustoffe und Einbauteile müssen hinsichtlich ihrer Art und ihrer Verarbeitung den bei Ausführung aktuellen DIN-Vorschriften und sonstigen anerkannten bautechnischen Richtlinien entsprechen. In der Regel sind gütegeschützte Baustoffe und Einbauteile zu verwenden. Der Auftraggeber kann einen Gütenachweis für diese Materialien verlangen. Wenn nicht gütegeschützte Baustoffe oder Einbauteile angeboten oder eingebaut werden, hat der Auftragnehmer auf seine Kosten den
Gütenachweis zu erbringen. Der Auftraggeber ist berechtigt, die Verwendung nicht normengerechter oder ungeeignet erscheinender Materialien abzulehnen. Der Auftraggeber ist in begründeten Fällen berechtigt, Materialproben zu entnehmen und prüfen zu lassen.

*Hinweis: C) TECHNISCHE VORBEMERKUNGEN*
C) TECHNISCHE VORBEMERKUNGEN

Es wird eine Remise auf dem 2 . Hinterhof saniert. Diese befindet sich momentan im Rohbauzustand. Die Grundrisse werden komplett neu aufgeteilt. Die Remise wird aufgeteilt in 2 Wohnungen, diese bestehen jewels aus einem EG und einem Obergeschoss. Im Erdgeschoss wird Wohnzimmer ,Küche, Abstellraum angelegt im Obergeschoss 2 Zimmer sowie  das Bad mit WC, Dusche, Wanne, Waschtisch.  Das Erdgeschoss  erhält eine Fussbodenheizung, im Obergeschoss werden Plattenheizkörper installiert. Die Versorgung erfolgt das Bestandsnetz aus dem Hinterhaus. Hierzu müssen neue Anschhlussleitungen über den Innenhof in die Remise verlegt werden. Warmwasserbereieitung erfolgt mittels DDE. Die Zu und Abwasserleitungen müssen über den Innenhof  an das Bestandsnetz des Hinterhauses angeschlossen werden. Die Medienverlegung erfolgt im bauseits gestellten Rohrgraben Es werden Bäder und Küchen gemäß Planung modernisiert, hierzu sind in diesen sämtliche Einrichtungsgegenstände und Accessoires, wie Badewanne und/oder Dusche, Heizkörper, Waschtisch, WC und/oder Gäste WC, Küchenspüle, Armaturen, Spülkästen, Handtuchhalter, WC-Sitz usw. zu demontieren und zu entsorgen, vorhandene Rohrleitungsinstallationen die im Zuge der Modernisierung erneuert werden oder einer Neuinstallation im Wege sind sind zu entfernen, die dafür erforderlichen Stemmarbeiten an den Anschlussstellen sind in die Einheitspreise einzukalkulieren.

Die Qualität und der Zustand der Bewässerungs,- und Abwasserleitungen ist auf Korrosion, ausreichenden Durchfluss und Fließdruck zu überprüfen, besondere Aufmerksamkeit muss bei der Prüfung auf Auffälligkeiten und auf Mängel gelegt werden die die Trinkwasserqualität beeinträchtigen können oder mit Schadstoffen belastet sind, wie z.B.:

- Bleileitungen
- Stagnations- bzw.Totwasserstrecken ( z.B. zum Rohrbe-und Entlüfter )
- nicht mehr oder wenig genutzte Leitungsteile und Entnahmestellen ( z.B. zum Ausguss im DG )
- fest installierte Umgehungsleitungen ( z.B. an Filteranlagen )- falsche Rohrqualität oder Reihenfolge
- falsche, fehlende oder nicht ausreichende Dämmung /Isolierung
- Abwasserleitungen aus Material mit Asbestbelastung (z.B. vom Hersteller Eternit )
- Isolierungen mit oder Verdacht auf Asbestanteil sind sofort der Bauleitung zu melden !!

Arbeiten an diesen dürfen ohne Sanierungsplan nicht
erfolgen !!

Sollten die genannten oder auch andere Auffälligkeiten festgestellt werden, sind diese in Abstimmung mit der Bauleitung zu entfernen, mangelhafte Rohrleitungen sind zu erneuern, fehlende Dämmungen / Isolierungen sind zu installieren, nachträgliche und zusätzliche Arbeiten / Dämmungen / Isolierungen an vorhandenen Rohrleitungen werden separat vergütet.

Die Installationen haben den neuesten DIN Vorschriften und Normen, DVGW Arbeitsblätter und den allgemeinen anerkannten Regeln der Technik zu erfolgen,
besonders ist hier die Trinkwasser (TrinkwV) Vorschrift zu beachten, die Berechnung der Rohrleitungsdimensionierung erfolgt durch den Auftragnehmer, dieses ist in die Einheitspreisen einzukalkulieren.

Zur Verbraucherfassung von Kalt,- und Warmwasser sind alle Entnahmestellen in der Wohnung, in den Nasszellen, wie: Bad, WC und Küche, mit den erforderlichen Zählervorrichtungen auszustatten, alle Installationen sind in den Wohnungen mittels UP-Ventile absperrbar herzustellen.

Hinweis Wasserzähler: der Ausführungstyp - Allmess oder KOAX 2"- ist bei der Bauleitung zu erfragen, in Berlin dürfen nur KOAX 2" Wasserzähler eingebaut werden.

Trinkwasser Bewässerungleitungen sind gemäß der Wasserqualität des Versorgers durch den AN in Kupfer-, Edelstahl- oder Kunststoffverbundrohr zu installieren, eventuelle wenig durchströmte Entnahmestellen, z.B. der Waschmaschinenanschluss im Bad, sind bei der Rohrinstallation zu schleifen dieses ist in die Einheitspreisposition entsprechend einzukalkulieren.

Abwasserfallleitungen sind bis zum obersten Geschoss bzw.bis zum vorletzten Brandabschnitt in SML-Rohr oder schallgedämmten Kunststoff DB Rohr auszuführen,die Objektanschlüsse in der Wohnung, sowie die Strangentlüftung im letzten Brandabschnitt (z.B. Dachboden/Speicher), können in Kunststoff Abflussrohr erfolgen.

Alle Einrichtungsgegenstände und LV Positionen sind komplett zu liefern und gebrauchsfertig zu montieren, einschließlich aller dafür erforderlichen Materialien wie z.B. Rotgussverlängerungen, Befestigungs,- und Dichtungsmaterialien o.ä., im Boden- und im Spritzwasserbereich sind die Anschlüsse innerhalb der Plattierung mit Sanitärsilikon o.ä. Dichtungsmitteln zu versiegeln.

Die nachfolgenden Positionen -Installationseinheit-sind einschließlich:
-aller erforderlichen Be,- und Entwässerungsleitungen, -Form- und Verbindungsstücke, Isolierungs,--Befestigungs-, Brandschutz,- und Schallschutzmaterial, -Fräs,- und / oder Stemmarbeiten, auszuführen.sofern nicht anders beschrieben

Alle erforderlichen Rohrleitungsmassen, die für dieInstallation erforderlich sind, müssen in die Installationeinheiten und deren Einheitspreise
entsprechend vom Auftragnehmer einkalkuliert und eingerechnet werden, die Positionierung oder die Anzahl der installierten Einheiten hat keinen Einfluss auf die Abrechnung, erst ab einer Nasszellen-Raumfläche ( die Küche ist ausgenommen ) von über 8 m² wird ein Zuschlag gewährt.

Für die Rohrinstallation sind folgende Systeme und Qualitäten freigegeben:
Bewässerung:  Kupfer- Edelstahl- und Mehrschichtverbundrohre
Entwässerung: SML und Kunststoff- Entwässerungsleitungen
Nachhaltigkeit:

Es sollen Materialien verwendet werden die unter ökologischen/ökonomischen Gesichtspunkten ausgewählt werden und dem Thema Nachhaltigkeit entsprechen, hierzu zählen Wasser und energiesparende Armaturen mit dem Label "Water Efficiency Label WELL" (Bewertungssystem über den effizienten Umgang mit Wasser und Energie) oder "Blue Responsibility" ( Initiative der Deutschen Sanitärwirtschaft=VDS mit dem Ziel der Dokumentation von Nachhaltigen Sanitärlösungen und der verantwortungsbewusste Umgang mit Wasser). Innovative Technologien wie "IdealPure" (Kontaktvermeidung von Trinkwasser zum Armaturenkörper um 100% blei- und nickelfreies Trinkwasser zur Verfügung zu stellen), sollten Anwendung finden. Alle Armaturen, Hand- und Kopfbrausen müssen mit Durchflussbegrenzern ausgestattet sein um den Wasserverbrauch auf 5, 8 und 12 Liter pro Minute zu begrenzen. Spülkästen müssen mit einer 2 Mengen Spültechnologie (Spülvorgang 6 oder 4,5Liter) ausgestattet sein.
Die Verwendung von schmutzabweisenden Oberflächen z.B.: "Ideal Plus" (von 3M entwickelte Oberflächenveredelung reduziert entsprechend Reinigungsmittel und Aufwand), bei Einrichtungsgegenständen sollte Verwendung finden. Badewannen und Duschtassen aus Emailliertem Stahl sind zu 100% recyclingfähig. Nachweise sind auf Anfrage des AG vorzulegen.Leistungen, welche im Nachgang nicht zu prüfen sind (z.B. Fertigstellung Rohinstallation), müssen vom AN bildlich dokumentiert und der Rechnung beigefügt werden.
Auf Verlangen des AG ist ein Mengenaufmaß bzw. Materialbericht und ein Bericht über die Druckprüfung der Neuinstallation vorzulegen und sind in den Einheitspreisen mit einzukalkulieren.

### Bereich 10 Heizung- und Sanitärarbeiten

#### Abschnitt 10.10 Abbruch

*Hinweis: Sämtliche Rohrleitungen sind bereits außer Betrieb und entleert*
Sämtliche Rohrleitungen sind bereits außer Betrieb und entleert
und müssen nur noch demontiert werden.

**10.10.1000 Demontage Gussheizkörper bis 1100x600x220**
Gussheizkörper einschl. Ventilen  und Haltern komplett demontieren und entsorgen,

bis zu BL/BH/T 1100x600x220
Menge: 7,000 Stk

**10.10.1010 Demontage Plattenheizkörper bis 1100x500x220**
Plattenheizkörper einschl. Ventilen  und Haltern komplett demontieren undentsorgen,

bis zu BL/BH/T 1100x500x220
Menge: 2,000 Stk

**10.10.1020 Demontage Kupferrohrleitungen bis 28mm**
Demontage Kupferrohrleitungen einschl. Befestigungen, Stockschrauben, bis 28mm demontieren und entsorgen.
Menge: 60,000 m

**10.10.1030 Demontage Stahlrohrleitung bis 11/4"**
Demontage Kupferrohrleitungen einschl. Befestigungen, Stockschrauben, bis 1 1/4" demontieren und entsorgen.
Menge: 20,000 m

**10.10.1040 Demontage Gastherme**
Demontage Gastherme einschl. Zubehör und Anbauteilen inkl. Abgasrohr bis in den Schacht  demontieren und fachgerecht entsorgen.
Menge: 1,000 Stk

**10.10.1050 Demontage Keramikausstattung**
Demontage Keramikausstattung wie Waschtisch, WC, einschl. Anbauelementen (Waschtischarmatur/ Spülkasten) demontieren udn entsorgen.
Menge: 4,000 Stk

**10.10.1060 Gussrohrleitungen freiliegend bis DN100 demontieren**
Gussrohrleitungen freiliegend bis DN100 demontieren und  entsorgen einschl. Zubehör, inkl. Stockschrauben.
Menge: 6,000 m

**10.10.1070 Gussrohrleitungen freiliegend bis DN150 demontieren**
Gussrohrleitungen im Rohrgraben ca 1,4m Tiefe bis DN150 demontieren und  entsorgen
Menge: 16,000 m

**10.10.1080 HT-Rohrleitung bis DN100 demontieren**
HT-Rohrleitung bis DN100 demontieren einschl. Zubehör und fachgerecht entsorgen.
Menge: 4,000 m

#### Abschnitt 10.20 Heizung

*Hinweis: Beschreibung*
Die Remise wird vollständig neu erschlossen, der Anschluss erfolgt an das Bestandsnetz im Hinterhaus. Von hieraus wird ein neuer Strang bis in die Remise verlegt. Die Verlegung erfolgt mittels vorgedämmten Doppelrohr im bauseits erstellten Graben über den Innenhof bis in die Remise und wird dort  in beide Wohnungen verteilt.
Das Erdgeschoss wird mittels Fussbodenheizung beheizt. Es wurde eine Heizleistung von  80W/m² angesetzt. Der Verteiler mit Pumpengruppe und 2 Heizkreisen wird im jeweiliegen Vorraum platziert. Die Versorgung der Obergeschosse erfolgt mittels Plattenheizkörper.

**10.20.1000 Anschluss an Bestandsleitung herstellen VL/RL**
Anschluss an Bestandsleitung herstellen, für Vorlauf / Rücklauf (paarweise) Bestandsleitung Stahlrohr 11/4" Abgang DN25 mittels Anbohrschelle Fabrikat Flamco DN32/DN25liefern und montieren
Menge: 1,000 Stk

**10.20.1010 Residio Strangregulierventil Kombi 3 plus, rot, DN25**
Residio Strangregulierventil Kombi 3 plus, Muffe, DN25 einschl. Übergänge liefern und montieren.

Artikelnummer: V5000Y0025
Menge: 1,000 Stk

**10.20.1020 Residio Strangregulierventil Kombi 3 plus, blau, DN 25**
Residio Strangregulierventil Kombi 3 plus, blau, DN 25 einschl. Übergänge liefern und montieren.

Artikelnummer: V5010Y0025
Menge: 1,000 Stk

**10.20.1030 Kupferrohr 28mm**
Kupferrohr einschl. Befestigungen  Form- und Verbindungsteilen
28mm liefern und montieren
Menge: 16,000 m

**10.20.1040 Entleerungshahn 1/2"**
Entleerungshahn 1/2" inkl. Formteilanschluss  z.B. T-Stück 28x1/2"x28 liefern und montieren
Menge: 2,000 Stk

**10.20.1050 Calpex Fernwärmeleitung -Duo 32/126mm**
Calpex Fernwärmeleitung -Duo 32/126mm

Typ DUO-Rohr 32+32/126 / Innenrohr PEX 2x32x2,9mm Außenrohr da 128x2,7mm min. Biegeradius 1,20m max. Lieferlg. 290m für direkte Erdverlegung Mediumrohr aus vernetztem Polyethylen PE-Xa mit einer organischen Sauerstoffdiffusionssperre Wärmedämmung aus Polyurethan-Hartschaum und PE-Folie Schutzmantel aus Polyethylen PE-LD zum Schutz gegen mechanische Einwirkungen und Feuchtigkeit.
CALPEX-Heizung
Betriebstemperatur: max.95 Grad Celcius(gleitend)
Betriebsdruck: 6 bar
Mediumrohre: vernetztes Polyethylen (PEXa) mit Sauerstoff-Diffusionssperre (EVOH) oder gleichwertigliefern und im bauseitigen Rohrgraben einbringen.
Menge: 18,000 m

**10.20.1060 Calpex Achlussstück AG 32x2,9-1"**
Calpex Achlussstück AG 32x2,9-1"
BRUGG Calpex Schraub-Anschlussstück AG 32 mm Heizung

Anschlussstück mit Außengewinde 32x2,9 - 1"

Nenngröße: DN25
Bemerkung: Anschlussstück mit Außengewinde 32x2,9 - 1"
Benennung: Anschlussstück
Produkttyp/Modellnummer: CPX
Artikel-Gruppe: Fittings, Flansche und Formstücke Heizung
Nenndruck: 6bar
Werkstoff: Messing
Herstellername: Brugg Rohrsysteme
Geeignet für Fernleitung: Geeignet für Fernleitung

liefern und montieren
Menge: 4,000 Stk

**10.20.1070 Calpex Schrumpfkappe DN32**
Feuchtraum-Schrumpfendkappe Calpex f.Duorohr 111mm und 126mm DN 25 / DN 32 für Duorohr 111 mm + 126 mm liefern und montieren
Menge: 1,000 Stk

**10.20.1080 Calpex Gebäude-Endkappe 2x32/111 DN25**
Calpex Gebäude-Endkappe 2x32/111 DN25 liefern und montieren
Menge: 1,000 Stk

**10.20.1090 Brugg Alpex Mauerdurchführung DWD 126mm**
BRUGG Calpex Mauerdurchführung DWD 126 mm Außen Kernbohrung 200 mm liefern und montieren
Menge: 1,000 Stk

**10.20.1100 Kernbohrung DN200 Mauerwerk**
Kernbohrung DN200 Mauerwerk bis 45cm  herstellen einschl. abtransport und Entsorgung Bohrkern.
Menge: 1,000 Stk

**10.20.1110 Einbausatz für Wärmemengenzähler QN1,5**
DN20 für Qp 1,5 (auch Qn 0,6)
2 x Kugelhahn 3/4" Überwurf x 3/4" Zoll Innengewinde
1 x Spezial-Kugelhahn 3/4" IG beidseitig mit Fühleraufnahme M10x1

liefern und montieren
Menge: 2,000 Stk

**10.20.1120 Wärmemengenzähler montieren**
beigestellten Wärmemengenzähler montieren
Menge: 2,000 Stk

**10.20.1130 Universalschrank -Verteilerschrank für UP-Montage**
Universalschrank -Verteilerschrank für UP-Montage

Höhe verstellbar: 715-900 mm
Frontrahmen in der Tiefe verstellbar: 75-130 mm oder 110-180 mm Sonderabmessungen, Sonderfarbtöne
und Edelstahlausführung möglich!
für Verteilergröße: 10-12 HK
mit WMZ hor. : 5-7 HK
mit WMZ vert.: 7-9 HK
mit FWRS : 5-7 HK
Höhe: 715-900 mm
Breite: 900 mm
Tiefe: 75-130 110-180 mm
Farbe: RAL9016
Fabrikat: COSMO
Artikel-Nr.: CVS90U

liefern und montieren
Menge: 2,000 Stk

**10.20.1140 Kompakt-Regelstattion /Festwertreglerset**
Kompakt-Reglerstation /Festwertreglerset für Fussbodenheizung mitPumpe Wilo Yonos Para RS25/6 liefern und montieren
Menge: 2,000 Stk

**10.20.1150 Cosmo AFC-V Verteiler 2 Heizkreise**
Cosmo AFC-V Verteiler 2 Heizkreise
COSMO FBH Edelstahlverteiler AFC-V 2 HK mit Durchflussanzeige, ohne Kugelhähne Edelstahl-Verteilersystem aus geprägtem Edelstahlrohr. Komplett vormontiert mit 2 Füll- und Entleerungshähnen 3/4" Messing vernickelt. Primärseitig mit Überwurfmuttern G 1" flachdichtend, Messing vernickelt. Heizkreisabstand 50 mm. Heizkreisanschlüsse Eurokonus 3/4" AG. In stabiler Kartonage rutschsicher verpackt. Beschriftungsset und Einbauanleitung separat beigelegt. Vorlauf: Eingebaute Durchflussanzeiger zur visuellen Wahrnehmung des eingestellten Wärmestromes inkl. Memoryfunktion und optischem Display nach DIN EN 1264-4. Mit Entlüftergruppe (manuell) und KFE-Hahn. Rücklauf: Eingebaute Ventileinsätze M 30 x 1,5 mit integrierter Einstellung des selbstbalancierenden Volumenstromes von 30 bis 300 lt./Stunde inkl. Bauschutzkappe. Sechskant Einstellschlüssel beigelegt. Mit Entlüftergruppe (manuell) und KFE-Hahn. Höhe: 347 mm Breite: 187 mm Tiefe: 80 mm Farbe: Edelstahl
Fabrikat: COSMO
Modell: Artikel-Nr.: CVAFCV2

oder glw. liefern und montieren
Menge: 2,000 Stk

**10.20.1160 Heizkreisverteiler anschließen hydraulisch anschließen**
Die Position behinhaltet das pauschale Anschließen des FB-Heizungsverteilers an das Rohrnetz einschl. der Anschlüsse der Heizkreise.
Menge: 2,000 pau

**10.20.1170 Cosmo Klemmleiste 6 Zonen 230V**
Cosmo Klemmleiste  6 Zonen 230V Model: CKL20 o.glw.liefern und montieren
Menge: 2,000 Stk

**10.20.1180 Cosmo Pumpenlogik -Modul**
Cosmo Pumpenlogik -Modul  für  Reglerklemmleiste 230V Model CKPL o.glw liefern und montieren
Menge: 2,000 Stk

**10.20.1190 Cosmo Standard Stellantrieb 230V**
Cosmo Standard Stellantrieb  230V Model CTS230N o.glw. liefern und montieren
Menge: 4,000 Stk

**10.20.1200 Cosmo Raumthermostat 230V digital**
Digitaler Raumthermostat Heizen programmierbarer Raumthermostat mit TRIAC-Relais (geräuschlos), del CRTD55 o.glw liefern und montieren
Menge: 4,000 Stk

**10.20.1210 Cosmo Schutzrohr für Heizungsrohr L=400mm**
Cosmo Schutzrohr  für Heizungsrohr L=400mm D=20mm liefern und montieren
Menge: 4,000 Stk

**10.20.1220 Cosmo Klemmverschraubung 3/4" Eurokonus für Rohr 17x2**
Cosmo Klemmverschraubung 3/4" Eurokonus  für Rohr 17x2mm liefern und montieren
Menge: 4,000 Stk

**10.20.1230 Cosmo Randdämmstreifen 160mmx8mm**
Cosmo Randdämmstreifen 160mmx8mm mit Folienschutz Artikelnummer. CRRD25 liefern und montieren
Menge: 130,000 m

**10.20.1240 PE Folie**
PE Folie liefern und verkleben
Menge: 90,000 m²

**10.20.1250 Cosmo Wärme -Trittschall-Dämmrole WLG 040 Tackersystem**
Wärme  u. Trittschall-Dämmrole WLG 040 Tackersystem aus PSTK gemäß DIN 4108, DIN 4109 und DIN 18164 B2, Folie mit Bändchengewebe und Rasteraufdruck
Verkehrslast (Wohnungsbau) ≤5,0 kN/m², mit selbstklebender Überlapppung

Ausführung 30mm
Artikelnummer : CRWT30C2WLG040

o.glw. liefern und montieren einschl. verkleben mit Klebeband
Menge: 90,000 m²

**10.20.1260 Cosmo Fußbodenheizungsrohr PE-Xcellent 17x 2**
Cosmo Fußbodenheizungsrohr PE-Xcellent 17x 2 Fußboden-Heizungsrohr PE-XCELLENT von COSMO für die Flächenheizung mit diffusionssperre-sauerstoffdiffusionsdicht nach DIN 4726.

17x2 mm

einschl. Montagezubehör, z.B. Tackernadeln liefern und verlegen.
Menge: 360,000 m

**10.20.1270 Ventilheizkörper 21/720/500**
Ventilheizkörper Typ 21
Baulänge 720 mm
Bauhöhe  500 mm
einschl, Befestigungen, Entlüfter ,Stopfen  liefern und montieren
Menge: 2,000 Stk

**10.20.1280 Ventilheizkörper 22/720/500**
Ventilheizkörper Typ 22
Baulänge 720 mm
Bauhöhe  500 mm

einschließlich Befestigungen, einsch. Entlüfter, Stopfen liefern und montieren
Menge: 4,000 Stk

**10.20.1290 Thermostatkopf Danfoss Aero RA,m. Nullabsperrung**
Thermostatkopf  Danfoss Aero RA,m. Nullabsperrung liefern und montieren
Menge: 6,000 Stk

**10.20.1300 Hahnblock Durchgangsform**
Hahnblock Durchgangsform 3/4" einschl. Klemmringverschraubungen liefern und montieren
Menge: 6,000 Stk

**10.20.1310 Kupferrohr 18mm**
Kupferrohr 18mm einschl. Form udn Verbindungsteilen  inkl.Befestigungsmaterial  Rohrclips  liefern und montieren
Menge: 40,000 m

**10.20.1320 Wärmedämmung 28mm**
Wärmedämmung  28mm alukaschiert Rohrdämmung Dämmstärke 100%, 34mm liefern und montieren
Menge: 16,000 m

**10.20.1330 Wärmedämmung 18 mm**
Wärmedämmung  28mm alukaschiert Rohrdämmung Dämmstärke 50%, 22 mm liefern und montieren
Menge: 10,000 m

**10.20.1340 Badheizkörper Kermin Basic 50 BH 1770/599**
Badheizkörper Kermi  Basic-50 E Elektro- Badheizkörper BH 1770 mm / BL 599 mm, einschl. Befestigungsset und Entlüftungsstopfen

Hersteller:  Kermi
Maße:  Bauhöhe 1770 mm  /  Baulänge 599 mm
Typ:  Basic-50-E, weiß

einschl. Heizstab 400 Watt liefern und montieren
Menge: 2,000 m

**10.20.1350 AEG TBS TB50 Therm Boden Basis Set**
AEG TBS TB50 Therm Boden Basis  Set 160Watt /m² für Bad für 6m2  einschl. Zubehör  und Thermostat liefern und auslegen

Bemerkung:

Verlegung und Anschluss erfolgt durch den Fliesenleger und Elektriker
Menge: 2,000 Stk

**10.20.1360 Kernbohrung 80mm**
Tiefe 240mm herstellen
Menge: 2,000 Stk

**10.20.1370 Kernbohrung 60mm**
Tiefe 240mm herstellen
Menge: 4,000 Stk

**10.20.1380 Conlitschale 28mm x26mm**
Conlitschale 150U 28mm x26mm Rockwool liefern und montieren
Menge: 2,000 Stk

**10.20.1390 Dichtheitsprüfung Heizung**
Dichtheitsprüfungen auch in Teilabschnitten der neu errichteten Heizungsinstallation gemäß DIN EN 14336 beinhaltet die Druckprüfung

2x Fussbodenheizung
1x Anschlussleitung
2x satische Heizung

entsprechende Druckprotokolle sind einzureichen.
Menge: 1,000 pau

**10.20.1400 Anlage füllen und entlüften**
Anlage füllen und entlüften bestehend aus

füllen und entlüften Anschlussleitung
füllen und entlüften Heizkörper
füllen und entlüften 2x Fussbodenheizung
je 2 Heizkreise
Menge: 1,000 pau

**10.20.1410 Estrich aufheizen nach DIN EN1264-4**
Estrich aufheizen bestehend aus

beigestelltes Hotmobil zur Baustelle transportieren (Abholung erfolgt vom AN innerhalb von Berlin vom Standort des AG) anschließen einschl. notwendiger Übergänge.

Estrich Aufheizprogramm einstellen.und anschließend wieder zum AG transportieren.
Menge: 2,000 pau

#### Abschnitt 10.30 Sanitär

**10.30.1000 KG- Rohr DN150**
KG- Rohr DN150 PVC-U in bauseits erstellten Graben liefern und montieren
Menge: 16,000 m

**10.30.1010 Anschluss an Bestandsrohrleitung herstellen AW**
Anschluss an Bestandsrohrleitung herstellen. DN150 KG/ Gussrohr
Menge: 1,000 pau

**10.30.1020 Dunstrohr anschließen**
Dunstrohr DN100 an Entwässerungsleitung anschließen. Dunstrohranschluss wird bauseits bereitgestellt montieren
Menge: 2,000 Stck

**10.30.1030 KG -Abzweig DN150x100x45 °**
KG -Abzweig DN150x100x45 liefern und montieren
Menge: 1,000 Stk

**10.30.1040 KG-Abzweig DN100x100x45**
KG -Abzweig DN100x100x45 liefern und montieren
Menge: 2,000 Stk

**10.30.1050 KG- Übergangsrohr 150/100**
KG- Übergangsrohr 150/100 liefern und montiern
Menge: 1,000 Stk

**10.30.1060 KG-Bogen 100x45**
KG-Bogen 100x45 liefern und montieren
Menge: 12,000 Stk

**10.30.1070 Abwasserreduzierstück 100x50**
Abwasserreduzierstück 100x50 liefern und montieren
Menge: 2,000 Stk

**10.30.1080 Steckmuffe DN100**
Steckmuffe DN100 konzentrisch 110x100 liefern und montieren
Menge: 2,000 Stk

*Hinweis: nachfolgende Positionen*
nachfolgende Position schallgedämmte Kunststoffleitung nur als Zulage für Mehrmengen siehe Beschreibung Installationseinheiten

**10.30.1090 schallgedämmtes Kunststoffrohr DN100**
Fabrikat Geberit/Raupiano/Polo-KAL o.glw

komplet einschl.  Bögen, Abzweige, Befestigungen, Schellen, etc. liefern und montieren
Menge: 12,000 m

**10.30.1100 schallgedämmtes Kunststoffrohr DN50**
Fabrikat Geberit/Raupiano/Polo-KAL o.glw komplet einschl. Befestigungen, Schellen, etc

komplet einschl.  Bögen, Abzweige, Befestigungen, Schellen, etc. liefern und montieren
Menge: 6,000 m

**10.30.1110 Anschluss an Bestandsleitung herstellen 28mm**
einschl.  Form und Verbindungsteilen, Teilentleeren Strang im Keller.
Menge: 1,000 pau

**10.30.1120 Freistromventil DN25**
Freistromventil mit Muffenanschluss  einschl. Dämmschalee mit Entleerung

DN25

einschl. Übergänge liefern und montieren
Menge: 1,000 Stk

*Hinweis*
Bemerkung, Rohr wird vom Keller HH, im bauseits gestellten Graben bis in die Remise verlegt. Vor der Einführung in die remise erfolgt eine Aufteilung in die zwei Wohneinheiten

**10.30.1130 PE-100-RC- Rohr DN25**
nach DIN EN 12201-2 liefern und montieren
Menge: 26,000 m

**10.30.1140 Plasson Klemmfitting T-Stück 90 Grad, DN25**
liefern und montieren
Menge: 1,000 m

**10.30.1150 Übergang Plassonrohr Innengewinde DN25**
25mm x 1" liefern und montieren
Menge: 3,000 Stk

**10.30.1160 Kernbohrung 80mm**
Tiefe 240mm herstellen
Menge: 1,000 Stk

**10.30.1170 Doymadichtung**
80x25mm Artikel 1 88 1 025 080 4 liefern und montieren
Menge: 100,000 Stk

**10.30.1180 Installationsanschluss Rohrleitung KW**
von der Küche Übergabepunkt Hauseintritt, bis WC im Obergeschoss, ab Obergeschoss WC, gelten die inkludierten Zu- und Entwässerungsleitungen gemäß Beschreibung Installationseinheiten.

Die Position umfasst 6m Rohrleitung einschl. Kaltwasserdämmung  inkl. aller Form und Verbuindungsteilen je Wohnung
Menge: 2,000 pau

**10.30.1190 Anschluss für WC im Abwasser-Fallstrang herstellen, Kunststoff**
Montage: Wie vor

liefern und montieren
Menge: 2,000 Stk

**10.30.1200 Installationseinheit Wand WC, TECE Base BH 1120 mm, Breite 500 mm**
einschl. aller erforderlichen Be,-und Entwässerungsleitungen, einschl. im Lieferumfang enthaltene Betätigungsplatte
Base in weiß

Hersteller:  TECE
Typ:  Base  Best.Nr.9400000
einschl.Betätigungsplatte Base

liefern und montieren
Menge: 2,000 Stk

**10.30.1210 Wand-WC i.life B**
Serie: Ideal Standard i.life B
Hersteller: Ideal Standard
Material: Keramik (Kristallporzellan)
Tiefspüler
Außenmaße (BxTxH): 360x545x335 mm
Farbe / Oberfläche: Weiß (Alpin)

Artikel-Nr.: T461401

komplett einschl. Schallschutz und Anschlussset liefern und montieren
Menge: 2,000 Stk

**10.30.1220 WC-Sitz i.life B**
Serie: Ideal Standard i.life B
Hersteller: Ideal Standard
Material: Kunststoff (Duroplast)
Außenmaße (BxTxH): 360x450x45 mm
Inklusive Befestigung
Mit Deckel
Farbe / Oberfläche: Weiß
Sitz-Typ: Sandwich

Artikel-Nr.: T500201

liefern und montieren
Menge: 2,000 Stk

**10.30.1230 Installationseinheit Waschtisch TECE Base, BH ca.1200 mm**
Einschl.  Be,-und Entwässerungsleitungen.

Für die Installation sind folgende Hersteller, Systeme
und Typen freigegeben:

Hersteller:  TECE
Typ:  TECEbase

liefern und montieren

Artikelnummer 9410001
Menge: 2,000 Stk

**10.30.1240 Abwasser-Fallstrang erneuern, DN 50, Kunststoff**
Neuinstallation: Schallgedämmtes Kunststoff-Rohr DN 50
bis ca.2,80 m Länge, liefern und montieren
Menge: 2,000 Stk

**10.30.1250 Installationseinheit Durchlauferhitzeranschluß**
Bewässerungsleitungen in der Vorwandinstallation oder
z.T. in der Wand verlegen, z.B. über dem WC oder unter
dem Waschtisch, je nach Vorgabe der Bauleitung.
Einschl. Bewässerungsleitungen und Fräs-oder
Stemmarbeiten.

liefern und  montieren
Menge: 2,000 Stk

**10.30.1260 Waschtisch i.life B 1Hl. m.Ül. 500x440x180mm Weiß**
Serie: Ideal Standard i.life B
Hersteller: Ideal Standard
Material: Keramik (Kristallporzellan)
Farbe / Oberfläche: Weiß (Alpin)
Artikel-Nr.: T460901

liefern und montieren
Menge: 2,000 Stk

**10.30.1270 Waschtischarmatur Ideal Standard Ceraplan H90 / H75**
H90 / H75 m. Ablaufgarn.Ausld.124/103mm Chrom

Hersteller:  Ideal Standard
Serie:  CeraPlan H90  H124mm  Art.-Nr. BD 227 AA
Serie:  CeraPlan H75  H103mm  Art.-Nr. BD 214 AA

liefern und montieren
Menge: 2,000 Stk

**10.30.1280 Designsiphon G 5/4, Chrom**
Designsiphon G 5/4. Mit Reinigungsöffnung. Tauchrohr Höhenverstellbar. Wandrohr 300 mm, kürzbar.
Farbe / Oberfläche: Chrom

Hersteller: Ideal Standard
Serie: Serienübergreifend
Artikel-Nr.: E0079AA
Menge: 2,000 Stk

**10.30.1290 Eckventil 1/2", verchromt**
einschl. Schubrosette und Quetschverschraubung liefern und montieren
Menge: 6,000 Stk

**10.30.1300 Installationseinheit Badewanne, ohne Montageelement**
Anschlüsse für eine Badewanne, AP oder UP Armatur, ohne
Montageelement, herstellen,
einschl. Be,- und Entwässerungsleitungen und aller
Form- und Verbindungsstücke, Isolierungs,-
Befestigungs-, und Schallschutzmaterial, Fräs,- oder
Stemmarbeiten

liefern und  montieren
Menge: 2,000 Stk

**10.30.1310 Badewannenträger aus Kunststoff für Kaldewei Saniform**
aus schwerentflammbarem Material nach DIN 4102-B1,
passend für Kaldewei Saniform Plus 1700 / 700 / 750 mm

liefern und montieren
Menge: 2,000 Stk

**10.30.1320 Badewanne Kaldewei Saniform Plus 1700 / 750 mm**
aus 3,5 mm Stahl-Email, Farbe weiß, inclusive
Schalldämm,- und Wannenabdichtband

Hersteller: Kaldewei
Maße:  1700 / 750 mm
Typ:  Saniform Plus  Modell-Nr. 371-1

liefern und montieren
Menge: 2,000 Stk

**10.30.1330 Badewannenträger aus Kunststoff für Kaldewei Saniform**
aus schwerentflammbarem Material nach DIN 4102-B1,
passend für Kaldewei Saniform Plus 1700 / 700 / 750 mm

liefern und montieren
Menge: 2,000 Stk

**10.30.1340 Badearmatur Ideal Standard Ceraplan mit Handbrause, Halter und Brauseschlauch**
Brauseschlauch 1500 mm.

Hersteller: Ideal Standard
Serie:  Ceraplan  Art.-Nr. BD 258 AA

liefern und montieren
Menge: 2,000 Stk

**10.30.1350 Installationseinheit Duschwanne, ohne Montageelement**
Anschlüsse für eine Duschwanne, AP oder UP Armatur, ohne Montageelement, herstellen, einschl. Be,- und Entwässerungsleitungen und aller Form- und Verbindungsstücke, Isolierungs,- Befestigungs-, und Schallschutzmaterial, Fräs,- oder
Stemmarbeiten

liefern und  montieren
Menge: 2,000 Stk

**10.30.1360 Duschwanne Kaldewei Superplan Extraflach 800x800, 900x900 mm, mit Höhe 25 mm, mit Styroporträger**
Duschwanne Kaldewei Superplan Extraflach 800x800,
900x900 mm, mit Höhe 25 mm, mit Styroporträger 37 mm,

Hersteller: Kaldewei
Maße:  800 x 800 mm,
Typ:  Superplan Extraflach Modell-Nr. 386-5 /
390-5

liefern und montieren
Menge: 2,000 Stck

**10.30.1370 Kernbohrung 250mm**
Duschablauf herstellen
Menge: 2,000 Stk

**10.30.1380 Ablaufgarnitur KA90 senkrecht**
t
einschl. Ablaufdeckel KA90 Artikelnummer 6877725550999
Artikelnummer 68777259xxx

liefern und montieren
Menge: 2,000 Stk

**10.30.1390 Duscheinheit UP Einhebelarmatur-Regendusche-Handbrause Ideal Standard Idealrain**
Duscheinheit UP Einhebelarmatur-Regendusche-Handbrause Ideal Standard Idealrain Ausführung nur auf Anweisung der Bauleitung !

einschließlich aller u.g. Serien inkl. Kleinmaterial

Hersteller: Ideal Standard
Serie:  Einhebelarmatur Connect Air  Art.-Nr. A 7035 AA
Serie:  UP Bausatz 1 EASY-BOX  Art.-Nr. A 1000 NU
Serie:  Wandanschlussbogen Idealrain Art.-Nr. B 9448 AA
Serie:  Idealrain Regenbrause d 200 mm Art.-Nr. B 9442 AA
Serie:  Idealrain Wandanschluss 300 mm Art.-Nr. B 9444 AA
Serie:  Idealrain Handbrauseset M1 Art.-Nr. B 9451 AA

liefern und montieren
Menge: 2,000 Stk

**10.30.1400 Installationseinheit Waschmaschine UP-Geruchverschluss mit integrierter Wasserversorgung**
Installationseinheit Waschmaschine UP-Geruchverschluss mit integrierter Wasserversorgung

Geruchverschluss: für Wandeinbau, Abwasserschlauch von Wasch- oder Spülmaschine, Kunststoff, Wasserversorgung integriert Austattung: Ventil mit Rückflussverhinderer und Rohrbelüfter, Montageschiene, Abdeckplatte Edelstahl, Schlauchverschraubung 90 Grad verchromt

Einschl. Be- und Entwässerungsleitungen und Fräs-oder Stemmarbeiten Bewässerungsleitung schleifen und nicht als Stichleitung ausführen !!

liefern und montieren
Menge: 2,000 Stk

**10.30.1410 Installationseinheit Küche, nur Kaltwasser, Strang, mit Ventil und Zähler KOAX 2"**
Die Anschlüsse erfolgen an einen separaten, eigenen Strang, einschl. 1 Kombi-Eckventil mit Rückflussverhinderer, Verschraubung, Schubrosette, einschl. 1 System-UP-Ventil mit Pressanschluss, Gehäuse aus Pressmessing oder Rotguss gemäß TrinkwV, Fertigmontageset Messing massiv, verchromt, auswechselbare Markierungsscheiben rot-blau, mit verchromter Rosette,

Hersteller:  Seppelfricke / ABA BEUL / Kemper
Nennweite:  DN 15 bis DN 20
Typ:  2721.01 / 2721.05 / QUICKTURN/ Weser Figur 520 UP-Plus Fertigbauset: Kronengriff / Grohe Costa / Kludi Terralux

Einschl.1 KOAX 2" Unterputz Gehäuse, kompaktibel mit Istameter, mit Anschluss IG 1/2"-3/4" oder 15-18 mm, Baulänge 110 mm, ohne Messkapsel, komplett mit verchromtem Zubehör (Schubrosette, Blinddeckel u.a.), Einschl. Be,- und Entwässerungsleitungen (DN50) und Fräs-oder Stemmarbeiten
bis 1 m Anschlusslänge je Leitung.

liefern und montieren
Menge: 2,000 Stk

**10.30.1420 Elektro Durchlauferhitzer AEG DDLE LCD**
Fabrikat:  AEG
Typ:  DDLE  LCD  Bestell Nr. 222394

liefern und montieren
Menge: 2,000 Stk

**10.30.1430 Elektro Untertischspeicher 5 l ohne Armatur**
offener 5-Liter Kleinspeicher für Untertischmontage,

Fabrikat:  AEG
Typ:  Huz 5 Basis

liefern und montieren
Menge: 2,000 Stk

**10.30.1440 Inbetriebnahme Trinkwasserinstallation,**
einschl. Leitung spülen und Druckprobe, Funktionsprüfung
Menge: 2,000 Stk
